# Kulturhaus Seelow
Angebotsaufforderung (GAEB DA XML 3.3, DA83)
Projekt: K-202...
Währung: EUR
Vergabeart: Öffentliche Ausschreibung
Eröffnung: 23.03.2026
Abgabeort: Stadt Seelow; Küstriner Straße 61; 15306 Seelow
Ausführungsbeginn: 27.04.2026
Ausführungsende: 25.09.2026
Erstellt mit: GXML Toolbox V3.3 R20220330, ORCA AVA 27 27.00.00, 19.02.2026

## Vorbemerkungen
Die Maßnahmen werden bei laufendem Betrieb des Objektes als Teilmaßnahmen durchgeführt. Maßnahmenbezogene Einschränkungen werden Teilbereiche betreffen.
Der Umgang mit Bestandsmaterial und die Altlastenentsorgung erfolgt gemäß Probenahmeprotokoll vom 24.09.2024, UAB, Umwelt- und Altlastenberatung Frank Kobelt, Schmetterlingsweg 03, 15234 Frankfurt (Oder).
Die Bauzeit für die Gesamtbaumaßnahme ist mit 24 Monaten geplant.
Die Flächen für Lager und Baustelleneinrichtungen stehen im Baustellenbereich zur Verfügung.
Entsprechender Bedarf ist der Bauleitung anzuzeigen. Diese weist den Firmen hierfür Flächen nach den örtlichen Gegebenheiten zu.
Der Schutzstatus des Geländes ist zu beachten.
Die Lager- flächennutzungen und eigenen Baustelleneinrichtungen einschließlich aller technologisch erforderlichen Maschinen und Geräte, wie Lastenaufzüge, Kraneinsätze, usw. sind durch den Bieter zu kalkulieren und in die Einzelpreise einzurechnen, wenn nicht gesondert in der Baustelleneinrichtung ausgeschrieben.

Temporäre verkehrsrechtliche Anträge und Genehmigungen obliegen dem Bieter.

Die Geschäftssprache auf der Baustelle ist Deutsch. Jeder Vertragspartner hat sicherzustellen, dass ein deutschsprechender Mitarbeiter seines Unternehmens während der Leistungszeit ausnahmslos auf der Baustelle anwesend ist. Die Nichteinhaltung dieser Vorgabe stellt eine Vertragsverletzung dar und kann vom AG sanktioniert werden.

## 03 Dach- und Abdichtungsarbeiten

### Titel 01 Kulturhaus

#### Bereich 01.00 Sicherheitseinrichtungen, Baustelleneinrichtungen

**01.00.1 Baustelleneinrichtung, Standard, Dacharbeiten**
*** Pauschalposition
Einrichten der Baustelle für den gesamten Umfang der Dachsanierungsarbeiten, inkl. der für die Durchführung der Leistung erforderlichen Maschinen und Montagegeräte. Hierzu zählen auch Gerätschaften zum Materialtransport wir Kran oder Schrägaufzüge sowie Schuttrutschen- und Container . Ausgenommen sind Fassaden oder Schutzgerüste.

Sollten Schuttrutschen zum Einsatz kommen, sind diese zur Staubvermeidung mit geeigneten Planen abzudecken.

Zur Baustelleneinrichtung gehören auch:
- die Einhaltung der Unfallverhütungsvorschriften mit notwendigen Schutzvorkehrungen und Maßnahmen
- notwendige Tagesunterkünfte
- erforderliche Gerüste, für den Eigengebrauch bis 2.00 m über Gelände bzw. Fußboden sind mit einzurechnen
sowie
Vorhalten der Baustelleneinrichtung für sämtliche in der Leistungsbeschreibung aufgeführten Leistungen für die Dauer der vertraglich vereinbarten Bauzeit.
Räumen der Baustelle von der Baustelleneinrichtung des AN nach Durchführung seiner Leistungen nach Beendigung der gesamten Baumaßnahme für sämtliche in der Leistungsbeschreibung aufgeführten Leistungen.
Ausführung in Abstimmung mit der Objektüberwachung.
Arbeitshöhe : ca. 10- 14 m ü. GOK
Menge: 1,000 psch

**01.00.2 Schutznetze anbringen, nichtrostender Stahl**
Anflugstellen mit Netzen so überspannen, dass ein weiteres Anfliegen und Niederlassen von Vögeln verhindert wird.
Material : nichtrostender Stahl
Schraubösen : nichtrostender Stahl
Spannschnur : nichtrostender Stahl, mit Edelstahlfeder
Menge: 12,000 m²

**01.00.3 Anflugstellen reinigen, Taubenabwehr**
Mechanische Reinigung der Anflugstellen, ggf. unter Zuhilfenahme von chemischen Reinigungsmitteln.
Menge: 12,000 m²

**01.00.4 Anflugstellen, Feinreinigung**
Feinreinigung der Anflugstellen mit Wasserhochdruck- oder Dampfstrahler und, falls erforderlich, mit Reinigungszusätzen.
Menge: 12,000 m²

**01.00.5 Taubenkotreinigung, Betondecke**
Taubenkotreinigung von Betondeckenflächen für nachfolgende Instandsetzungsarbeiten, unter Einhaltung der Bestimmungen der Berufsgenossenschaft, wie folgt:
- Tragen vorgeschriebener Schutzkleidung
- Staubbildung vermeiden durch Benässen des Taubenkots mit Desinfektionslösung
- Alleinarbeiten im Gefahrenbereich ist verboten
- Rauchen, Essen und Trinken im Gefahrenbereich sind verboten
- Kontaminierte Schutzkleidung in Sammelbehältern entsorgen
- Kontaminierte Gegenstände entsorgen bzw. reinigen
Desinfektion gereinigter Flächen in gesonderter Position
Menge: 9,000 m²

**01.00.6 Desinfektion gereinigte Flächen, Vogelkot**
Desinfektion von Deckenflächen, zuvor von Taubenkot gereinigt, mit einem auf Ornithosiserreger spezialisierten Desinfektionsmittel.
Menge: 9,000 m²

#### Bereich 01.01 Abbruch- und Rückbauarbeiten

*Hinweis: Hinweis zur vorhandenen Konstruktion*
Wichtiger Hinweis zur Abbruchtechnologie
Bei dem hier zu bearbeitenden, als Dachfläche erscheinenden Bauteil handelt es sich um eine aus geneigt verlegten Stahlbetonhohldielen hergestellten Wetterschale.
Diese ist oberhalb einer massiven und mit einer Mineralwollauflage versehenen Stahlbetondecke angeordnet. Stahlbetondecke und Wetterschalle trennt ein Luftraum.
Siehe hierzu Detail
" Traufpunkt des Dachs über dem Saalzugang"
Es ist sicherzustellen, dass die Mineralwolldämmauflage nicht aufgrund von Witterungseinflüssen durchfeuchten kann.
Aus diesem Grund sind die Abbrucharbeiten täglich nur soweit auszuführen, wie ein wirksamer Witterungsschutz am gleichen Tag hergestellt werden kann.

Sollte der AN für den Transport der Abbruchmaterialien Schuttrutschen verwenden wollen hat der beauftragte Unternehmer mit dem Gerüstbauer die Anbringung der Rutschen im Innenverhältnis einschl. der Finanzierung eventuell erforderlicher Gerüstverstärkungen zu klären.

**01.01.1 Dachdeckung, Betonsteine, entfernen**
Dachdeckung aus Betonsteinen entfernen, Bauschutt entsorgen.
Das Gerüst ist bauseits vorhanden.
Dachneigung : 34°
Firsthöhe : 14m
Material : Dachbetonstein
Menge: 1935,000 m²

**01.01.2 First-/Gratsteine entfernen**
Betondachsteine als First- oder Gratsteine incl. Walmglocken vermörtelt
entfernen, Bauschutt entsorgen.
Menge: 193,000 m

**01.01.3 Dachluke/-fenster entfernen, entsorgen, bis 640/940 mm**
Dachluke oder Dachausstiegsfenster inkl. Abdeckrahmen, ausbauen und entsorgen.
Größe : bis 640/940 mm
Material : verzinkt
Menge: 6,000 St

**01.01.4 Lüftungsjalousien entfernen, entsorgen, bis 800/1200 mm**
Lüftungsjalousien inkl. Abdeckrahmen, ausbauen und entsorgen.
Größe : bis 800/1200 mm
in die Dachfläche eingebaut
Material : Metall
Ausbauort : Dachfläche über dem kleinen Saal
Menge: 3,000 St

**01.01.5 Dachlattung entfernen**
Dachlattung entfernen und entsorgen.
Lattenweite : 320 - 340 mm
Lattenquerschnitt : 40x60
Menge: 1935,000 m²

**01.01.6 Unterspannbahn entfernen, entsorgen**
Alte Unterspannbahn entfernen und entsorgen.
Abfallschlüssel 170203
Art der Bahn : PE Gitterfolie
Menge: 1935,000 m²

**01.01.7 Schneefanggitter entfernen und entsorgen**
Schneefanggitter incl. Halterungen entfernen und entsorgen.
Material : verzinkt
Menge: 191,000 m

**01.01.8 Laufbrettanlage, Lichtgitterroste, entfernen**
Laufbrettanlage, bestehend aus Stützen und Lichtgitterrosten, entfernen und entsorgen.
Menge: 13,500 m

**01.01.9 Blitzschutzanlage, demontieren, entsorgen**
Blitzableiter, Alu inkl. Befestigungen auf Dächern und Wandflächen demontieren und entsorgen.
Bauteil : Blitzableiter
Maßnahme : demontieren, entsorgen
Menge: 431,000 m

**01.01.10 Entlüftungsrohr entfernen, entsorgen**
Ent- oder Belüftungs-Dachaufsatz incl. Flexschlauchanschluß entfernen und entsorgen.
Material : PVC
Menge: 8,000 St

**01.01.11 Entlüftungshaube Aufzugsschacht zur Wiederverwendung**
vorhandene Entlüftungshaube rund d= 400 mm mit Haube aus Edelstahl zur Wiederverwendung demontieren,
zwischenlagern
und im Zuge der Neueindeckung des Daches wieder montieren incl. Abdichtung zur Unterspannbahn und Anpassung an die neue Dacheindeckung
Menge: 1,000 St

**01.01.12 Sicherheitsdachhaken, demontieren, entsorgen**
Rinnenhalter, hier als Sicherheitsdachhaken demontieren und entsorgen.
Menge: 40,000 St

**01.01.13 Blechteile Kehle entfernen, bis Z 1200**
Bleche wie Winkelkehle, entfernen und entsorgen.
Blechteil : Kehle
Zuschnitt : bis 1200 mm
Menge: 96,000 m

**01.01.14 Ortgang Blechteile entfernen, bis Z 400**
Bleche wie Ortgangbleche, entfernen und entsorgen.
Blechteil : Ortgang
Zuschnitt : bis 400 mm
Menge: 48,000 m

**01.01.15 Schornstein Blechteile entfernen, bis Z 6000**
Bleche wie Schornsteinverwahrung, entfernen und entsorgen.
Zuschnitt : bis 600 mm
Menge: 30,660 m

**01.01.16 Wandanschluß Blechteile entfernen, bis Z 6000**
Bleche wie Wandanschluß incl. Kappleiste,
entfernen und entsorgen.
Zuschnitt : bis 600 mm
Menge: 56,000 m

**01.01.17 Dachrinne vorgehängt, halbrund, demontieren, entsorgen**
Dachrinne vorgehängt, halbrund, einschl. der Rinnenhaken, Tropfblech/Rinneneinhang, vollständig demontieren und entsorgen.
Das Gerüst wird bauseits gestellt.
Bauteil : Dachrinne vorgehängt
Form d. Dachrinne : halbrund
Maßnahme : demontieren, entsorgen
Menge: 275,000 m

**01.01.18 Unterkonstruktion, Winkelkehle demontieren, entsorgen, Holz, ca. 30 mm**
Unterkonstruktion aus Holz unter demontierter Blechdachdeckung entfernen und entsorgen.
Bauteil : Unterkonstruktion

Werkstoff : Holz
Dicke : ca. 30 mm
Menge: 115,200 m²

**01.01.19 Fallrohr, rund, demontieren, entsorgen, DN 150**
Fallrohr der Dachentwässerung, einschl. der Rohrschellen und Rohrverbindungen zu den Dachrinnen und den Standrohren vollständig demontieren und entsorgen. Das Gerüst wird bauseits gestellt.
Bauteil : Fallrohr
Form : rund
Maßnahme : demontieren, entsorgen
Nenngröße : bis DN 150
Werkstoff : verzinkt
Menge: 140,700 m

**01.01.20 Standrohr Guß, rund, demontieren, entsorgen, DN 150**
Fallrohr der Dachentwässerung, einschl. der Rohrschellen und Rohrverbindungen zu den Dachrinnen und den Standrohren vollständig demontieren und entsorgen. Das Gerüst wird bauseits gestellt.
Bauteil : Fallrohr
Form : rund
Maßnahme : demontieren, entsorgen
Nenngröße : bis DN 150
Werkstoff : verzinkt
Menge: 21,000 m

**01.01.21 Witterungsschutz mit Plane,Tagesabschnitte, mehrmals umbauen**
Witterungsschutz mit Plane als Abdeckung der freigelegten Dachkonstruktion für die Dauer der Dachdeckungsarbeiten vorhalten und unterhalten, inkl. Rückbau der Schutzabdeckung. Verlegung der Plane, falls erforderlich auf Kanthölzern im Bereich der Dachfläche und als Überbrückung von Mauerwerk. Fixierung der Plane gegen Abheben mittels Lattung.
Material : Gewebeplane
Dachform : Walmdach
Dachneigung : 34°
Menge: 300,000 m²

**01.01.22 Dachdeckung - Rauchabzug, Betonsteine, entfernen**
Dachdeckung aus Betonsteinen entfernen, Bauschutt entsorgen.
Das Gerüst ist bauseits vorhanden.
Dachneigung : 34°
Firsthöhe : 14m
Material : Betondachstein
Menge: 8,000 m²

**01.01.23 Rauchabzug First-/Gratsteine entfernen**
Betondachsteine als First- oder Gratsteine
entfernen, Bauschutt entsorgen.
Menge: 8,200 m

**01.01.24 Rauchabzug Dachlattung entfernen**
Dachlattung entfernen und entsorgen.
Lattenweite : 320 - 340 mm
Lattenquerschnitt : 40x60
Menge: 8,000 m²

#### Bereich 01.16 Zimmer- und Holzbauarbeiten

**01.16.1 Holzkonstruktion (Dachhaube) Entlüftungsbauwerk incl. Wetterschutzlamellen ertüchtigen**
vorhandenen Holzkonstruktion mit Zeltdach, aufgesetzt auf gemauerten Abluftschacht aufarbeiten wobei die Dacheindeckung sowie das zur Durchführung der Arbeiten erforderliche Kamingerüst in gesonderten Positionen ausgeschrieben ist.

Der Abluftschacht mit einer Grundfläche von 2,50 * 2,50 m ist bis 0,50 m über der Firstlinie gemauert und bildet somit den Sockel für die hier zu bearbeitende Holzkonstruktion.

Die Holzkonstruktion stellt sich als 4 Stück aus Kanthölzern 10x10 cm zusammengefügten, Holzrahmen dar, welche umlaufend montiert sind.
Die Zeltdachkonstruktion lagert auf den Holzrahmen umlaufend auf.

In diese 1,20 m hohen Holzrahmen wurden jeweils übereinander 4 schräg gestellte Wetterschutzlamellen aus Glattkantenbrettern 24*140 mm montiert. In den Drittelpunkten der Rahmen wurden als Abstandshalter zwischen den Lamellen entsprechend der Neigung der Lamellen schräg geschnittene Kanthölzer montiert.

In dieser Position sind folgende Leistungen anzubieten:
1.) lose, abgewitterte Schichten mechanisch entfernen,
2.) nachbefestigen loser bzw. instabiler Holzverbindungen,
3.) gesamte Holzkonstruktion reinigen, grundieren und mit einer
  lösungsmittelhaltigen Holzschutzlasur nach
  Herstellervorschrift beschichten.

Sollte sich der Austausch einzelner Holzbauteile erforderlich machen, werden die Kosten hierfür mit der Folgeposition abgegolten.
Menge: 1,000 St

**01.16.2 Dachsonderkonstruktion, Bauschnittholz, ersetzen**
Bauschnittholz aus Kantholz bzw. als Glattkantenbretter für in Vorposition beschriebene Ablufthaube mit besonderen Erschwernissen (Gauben, Türme) liefern, abbinden, aufstellen und verlegen, inkl. aller Anschlüsse, Auswechslungen und Kleineisenteile, soweit nicht gesondert beschrieben.
Incl. Rückbau und Entsorgung von Teilen der Ablufthaube.
Art der Konstruktion: nach vorhandenem historischen Vorbild

Holzart : Fichte / Tanne / Kiefer
Sortierklasse : S 10 nach DIN 4074-1
Holzfeuchte : trocken
Festigkeitsklasse : C 18
Querschnitte : wie in Vorposition beschrieben
Menge: 1,000 m³

**01.16.3 Sparren demontieren zur Schaffung Montageöffnung**
einzelne Sparren zur Schaffung einer Montageöffnung für den Lüftungsbauer zwischen First- und Mittelpfette bzw. zwischen Mittel- und Fußpfettte ausbauen und entsorgen
Einzellänge: 3,50 m
Querschnitt von 10 x 14 cm bis 12 x 16 cm

Nach Beendigung der Transportarbeiten in den Dachraum Sparren in gleicher Dimension liefern und montieren. Hierbei ist zu beachten, dass die Fuß- und Firstpfette aus Holz und die Mittelpfetten Doppel-T-Träger sind.

Es dürfen max. 2 nebeneinanderliegende Sparren entfernt werden.
Menge: 6,000 St

#### Bereich 01.20 Dachdeckungsarbeiten

**01.20.1 Unterkonstruktion auffüttern, 40/60 mm**
Unterkonstruktion mit ungehobelten Latten, als Ausgleich von Unebenheiten ab 10 mm auszugleichende Höhendifferenz auffüttern.
Sortierklasse : S 10
Breite Latten : 60 mm
Höhe Latten : 40 mm
Höhenausgleich : 50 mm

Achtung:
Die Notwendigkeit der Ausführung ist der Bauleitung vor Beginn der Arbeiten mit konkreten Lage- und Mengenangaben nachzuweisen. Ohne die Bestätigung durch die Bauleitung besteht kein Vergütungsanspruch.
Menge: 900,000 m²

**01.20.2 Unterspannung, PE, sd< 0,02, geklebt, Klasse 5 mit Nageldichtband, UV. beständig**
Unterspannung für belüftete Dächer, einlagig, aus diffusionsoffener, reißfester Kunststofffolie. Verlegung über den Sparren, Stöße verklebt.
Deckung : Unterspannung
Material : PE-Folie
Baustoffklasse : B2
sd-Wert : < 0,02 m
Qualitätsklasse : USB-A
Anforderungsklasse : 5
Widerstand gegen Wasserdurchgang :W1

Angeb. Fabrikat  : '.........'
Menge: 1935,000 m²

**01.20.3 Unterspannstreifen, First/Grat**
Unterspannung in Streifen an First, Kehle oder Grat, einlagig, aus mehrlagigem, reißfesten Polypropylenvlies, als Luftdichtheitsschicht; Streifen mit Selbstkleberand mit Flächenunterspannung verbunden.
Baustoffklasse : B2
sd-Wert : 0,40 m
Qualitätsklasse : USB-A
Anforderungsklasse : 6
Widerstand gegen Wasserdurchgang: W1
Zuschnitt : 600 mm

Angeb. Fabrikat  : '.........'
Menge: 193,000 m

**01.20.4 Kehlausbildung, für Unterspannung/Unterdeckung**
Ausbildung der Dachkehle in der Unterspannung oder Unterdeckung mit Bahnenstreifen, falls erforderlich mit Erhöhung der Überdeckung.

Angeb. Fabrikat  : '.........'
Menge: 96,000 m

**01.20.5 Konterlattung, Dach, 30/50 mm, Holzunterkonstruktion**
Konterlattung aus ungehobelten Latten aus Nadelholz auf vorhandene Dachkonstruktion, inkl. Höhenausgleich bis 10 mm.
Breite Konterlatte: 50 mm
Höhe Konterlatte : 30 mm
Sortierklasse : S 10
Menge: 1935,000 m²

**01.20.6 Dachlattung, 40/60 mm, Lattenabstand 320-340mm, Dachziegel- oder Dachsteindeckung**
Dachlattung mit ungehobelten Latten aus Nadelholz auf vorhandene Dachkonstruktion, inkl. Höhenausgleich bis 10 mm.
Sortierklasse : S 10
Breite Latten : 60 mm
Höhe Latten : 40 mm
Abstand Sparren: max. 100 cm
Abstand Lattung : 320-340 mm
Deckung : Dachziegel- oder Dachsteindeckung
Menge: 1935,000 m²

**01.20.7 Traufbohle, konisch, 30-60 mm**
Traufbohle aus Nadelholz, konischer Querschnitt, parallel besäumt, als Abschluss am Sparrenfußpunkt durchgehend an den Sparrenköpfen befestigt.
Holzart : Fichte/Tanne/Kiefer
Holzfeuchte : trocken (<= 20%)
Sortierklasse : S 10
Breite : 120-160 mm
Dicke : 30-60 mm
Menge: 193,000 m

**01.20.8 Kehlbretter, 40/150 mm**
Kehlbretter
Breite : 150 mm
Dicke : 40 mm
Menge: 192,000 m

**01.20.9 Mauerlatte auf Giebel**
Mauerlatte im Giebelmauerwerk zum Befestigen der Dachschalung oder Dachlatten aus imprägniertem Nadelholz, einschl. Befestigung mit korrosionsgeschützten Ankern zum Einmauern oder Schrauben und Dübel.
Breite Latten : 60 mm
Höhe Latten : 50 mm
Menge: 48,000 m

**01.20.10 Nageldichtband, für Konterlattung**
Nageldichtband unter Konterlattung für Ausbildung eines regensicheren oder wasserdichten Unterdaches.
Breite Latten : bis 60 mm
Abstand Sparren :60 - 80 cm
Breite : ca. 50 mm
Dicke : ca. 3 mm
Menge: 2500,000 m

**01.20.11 Ziegeldeckung, Flachdachpfannen-Deckung, naturrot**
Dachdeckung mit Flachdachpfannen als Tonziegel.
Deckung : Flachdachpfannen-Deckung
Dachneigung : 34°
Farbe : naturrot
Frostwiderstand : B

Angeb. Fabrikat  : '.........'

Muster der Dachziegel sind dem Bauherrn, Architekten und der Denkmalschutzbehörde zur Freigabe vorzulegen!
Menge: 1935,000 m²

**01.20.12 Betondachsteindeckung, rot**
*** Bedarfsposition ohne GB
Dachdeckung mit Betondachsteinen mit Mittelwulst und Seitenfalz; Standardausführung.
Deckung : Dachsteindeckung
Dachneigung : 34°
Dachform : Walmdach
Farbe : rotbraun
Oberfläche : glatt, schmutzabweisend
Vorderkante : regelmäßig (RF)
Decklänge : 33 cm
Deckbreite : ca. 30 cm

Angeb. Fabrikat  : '.........'

Muster der Dachsteine sind dem Bauherrn, Architekten und der Denkmalschutzbehörde zur Freigabe vorzulegen!
Menge: 1935,000 m²

**01.20.13 First, Dachsteindeckung, Lüftungsfirstsystem,**
First mit Lüftungsfirststein als System, trockene Verlegung,
 inkl. KLammern, Endscheibe, Firstlatte und Haltern
 passend zur Dachdeckung, als Rundfirst, mit Systemelementen und Firststein. Anschluss mit First-Anschlusssteinen in gesonderter Position. Der notwendige Lüftungsquerschnitt muss gewährleistet sein (0,5 ‰ der zugehörigen Dachfläche oder >= 50 cm²/m).
Deckung : Dachsteindeckung
Dachbereich : First
Formstein/-ziegel: Firststein

Angeb. Fabrikat  : '.........'
Menge: 94,000 m

**01.20.14 First, Betondachsteindeckung, Lüftungsfirstsystem,**
*** Bedarfsposition ohne GB
First mit Lüftungsfirststein als System, trockene Verlegung,
 inkl. KLammern, Endscheibe, Firstlatte und Haltern
 passend zur Dachdeckung, als Rundfirst, mit Systemelementen und Firststein. Anschluss mit First-Anschlusssteinen in gesonderter Position. Der notwendige Lüftungsquerschnitt muss gewährleistet sein (0,5 ‰ der zugehörigen Dachfläche oder >= 50 cm²/m).
Deckung : Betondachsteindeckung
Dachbereich : First
Formstein/-ziegel: Firststein

Angeb. Fabrikat  : '.........'
Menge: 94,000 m

**01.20.15 Dachsteindeckung, Grat**
Grat mit Lüftungsfirststein als System, trockene Verlegung,
 inkl. KLammern, Endscheibe, Firstlatte und Haltern
 passend zur Dachdeckung, als Rundfirst, mit Systemelementen und Firststein. Anschluss mit First-Anschlusssteinen in gesonderter Position. Der notwendige Lüftungsquerschnitt muss gewährleistet sein (0,5 ‰ der zugehörigen Dachfläche oder >= 50 cm²/m).
Deckung : Dachsteindeckung
Dachbereich : Grat
Formstein/-ziegel: Firststein

Angeb. Fabrikat  : '.........'
Menge: 96,000 m

**01.20.16 Betondachsteindeckung, Grat**
Grat mit Lüftungsfirststein als System, trockene Verlegung,
 inkl. KLammern, Endscheibe, Firstlatte und Haltern
 passend zur Dachdeckung, als Rundfirst, mit Systemelementen und Firststein. Anschluss mit First-Anschlusssteinen in gesonderter Position. Der notwendige Lüftungsquerschnitt muss gewährleistet sein (0,5 ‰ der zugehörigen Dachfläche oder >= 50 cm²/m).
Deckung : Betondachsteindeckung
Dachbereich : Grat
Formstein/-ziegel: Firststein

Angeb. Fabrikat  : '.........'
Menge: 96,000 m

**01.20.17 Walmkappe, Ziegeldeckung, 3-achsig**
Walm-Kappe mit Firstanschluss und zwei Gratabgängen aus Tonziegeln, passend zur Dachdeckung.
Deckung : Ziegeldeckung
Dachneigung : 34
Formstein/-ziegel : Walmkappe
Anzahl der Achsen: 3
Farbe : rot

Angeb. Fabrikat  : '.........'
Menge: 4,000 St

**01.20.18 Walmkappe, Betondachstein, 3-achsig**
*** Bedarfsposition ohne GB
Walm-Kappe mit Firstanschluss und zwei Gratabgängen aus Betondachstein, passend zur Dachdeckung.
Deckung : Dachbetonsteindeckung
Dachneigung : 34
Formstein/-ziegel : Walmkappe
Anzahl der Achsen: 3
Farbe : rot

Angeb. Fabrikat  : '.........'
Menge: 4,000 St

**01.20.19 Gratanfänger, Ziegeldeckung**
Gratanfangsziegel als Formziegel, zur Gratabdeckung.
Deckung : Ziegeldeckung
Formstein/-ziegel: Gratanfänger

Angeb. Fabrikat  : '.........'
Menge: 8,000 St

**01.20.20 Gratanfänger, Betondachstein**
*** Bedarfsposition ohne GB
Gratanfangsziegel als Formziegel, zur Gratabdeckung.
als Betondachstein
Formstein/-ziegel: Gratanfänger

Angeb. Fabrikat  : '.........'
Menge: 8,000 St

**01.20.21 Verklammerung, Dachziegel- oder Dachsteindeckung, K-II (Rdf>=175 N), 1/2**
Dachziegel-/Dachstein-Verklammerung für Deckung mit verformten Schuppen, zur Sicherung gegen Windsog, Klammern korrosionsbeständig. Für geschlossene Deckunterlage.
Deckung : Dachziegel- oder Dachsteindeckung
Dachneigung : 34 °
Firsthöhe : 14 m
Dachform : Walmdach
Klammergruppe : K-II (Rdf>=175 N)
Windlastzone : 2
Menge: 1935,000 m²

**01.20.22 Dachziegel schneiden, beidecken, Grat/Kehle**
Dachziegel im Bereich von Graten und Kehlen beidseitig beidecken, inkl. notwendiger Zuschneidearbeiten; Einspitzer gegen Abrutschen unterlegen und durch Klammerung befestigen. Aufmaß nach einfacher Länge je m Grat oder Kehle.
Dachbereich: Grat/Kehle
Menge: 192,000 m

*Hinweis: Hinweis*
Hinweis:
Vor Ausführung ist die Erklärung der Sanitär- und Lüftungsplaner/ Ausführungsfirma erforderlich, ob die Dachdurchdringungen für Strangentlüftung sowie Lüftungselemente/Gitter sich ändert

**01.20.23 Dunstrohrziegel, mit flexiblem Schlauch und Hut, Ziegeldeckung, DN 100**
Dunstrohrziegel mit flexiblem Schlauchanschluss und Hut, passend zur Dachdeckung.
Deckung : Ziegeldeckung
Formstein/-ziegel :Dunstrohrziegel, mit flexiblem Schlauch und Hut
Anschlusslänge : ca. 45 cm
Lichte Weite : DN 100

Angeb. Fabrikat  : '.........'
Menge: 8,000 St

**01.20.24 Dachausstiegsluke, Aluminium beschichtet, 490/740 mm, für Kalträume**
Dachausstiegsluke aus Aluminium, kunststoffbeschichtet, mit Ausstellstange für Kalträume,
inkl. erforderlicher Beideckarbeiten.
Bauteil : Dachausstiegsluke
Material : Aluminium beschichtet
Breite : 490 mm
Länge : 740 mm
Farbe : analog Dacheindeckung

Angeb. Fabrikat: '.........'
Menge: 4,000 St

**01.20.25 Lüftungsjalousien montieren bis 800/1200 mm**
Lüftungsjalousien inkl. Abdeckrahmen,
bauseits bereitgestellt (vom Lüftungsbauer)
an gleicher Stelle der demontierten Rahmen montieren, incl. Abdichtung zur Unterspannbahn und Anpassung an die Dachhaut.
Größe : bis 800/1200 mm
Material : Metall
Ausbauort : Dachfläche über dem kleinen Saal
Menge: 3,000 St

**01.20.26 Rauchabzug Unterspannung,**
Unterspannung für belüftete Dächer, einlagig, aus diffusionsoffener, reißfester Kunststofffolie. Verlegung über den Sparren, Stöße verklebt.
Deckung : Unterspannung
Material : PE-Folie
Baustoffklasse : B2
Menge: 8,000 m²

**01.20.27 Rauchabzug Unterspannstreifen,Grat**
Unterspannung in Streifen an Grat, einlagig, aus mehrlagigem, reißfesten Polypropylenvlies, als Luftdichtheitsschicht; Streifen mit Selbstkleberand mit Flächenunterspannung verbunden.

Zuschnitt : 600mm
Menge: 8,200 m

**01.20.28 Rauchabzug Konterlattung, Dach, 30/50 mm,**
Konterlattung aus ungehobelten Latten aus Nadelholz auf vorhandene Dachkonstruktion, inkl. Höhenausgleich bis 10 mm.
Breite Konterlatte: 50 mm
Höhe Konterlatte : 30 mm
Sortierklasse : S 10
Menge: 8,000 m²

**01.20.29 Rauchabzug Dachlattung, 40/60 mm, Lattenabstand 320-340mm,Dachziegel- oder Dachsteindeckung**
Dachlattung mit ungehobelten Latten aus Nadelholz auf vorhandene Dachkonstruktion, inkl. Höhenausgleich bis 10 mm.
Sortierklasse : S 10
Breite Latten : 60 mm
Höhe Latten : 40 mm
Abstand Sparren: max. 100 cm
Abstand Lattung : 320-340 mm
Deckung : Dachziegel- oder Dachsteindeckung
Menge: 8,000 m²

**01.20.30 Rauchabzug Traufbohle, konisch, 30-60 mm**
Traufbohle aus Nadelholz, konischer Querschnitt, parallel besäumt, als Abschluss am Sparrenfußpunkt durchgehend an den Sparrenköpfen befestigt.
Holzart : Fichte/Tanne/Kiefer
Holzfeuchte : trocken (<= 20%)
Sortierklasse : S 10
Breite : 120-160 mm
Dicke : 30-60 mm
Menge: 10,000 m

**01.20.31 Rauchabzug Nageldichtband, für Konterlattung**
Nageldichtband unter Konterlattung für Ausbildung eines regensicheren oder wasserdichten Unterdaches.
Breite Latten : bis 60 mm
Abstand Sparren: 60 - 80 cm
Breite : ca. 50 mm
Dicke : ca. 3 mm
Menge: 16,000 m

**01.20.32 Rauchabzug Ziegeldeckung, Flachdachpfannen-Deckung, naturrot**
Dachdeckung mit Flachdachpfannen als Tonziegel.
Deckung : Flachdachpfannen-Deckung
Dachneigung : 34
Farbe : naturrot
Frostwiderstand : B

Angeb. Fabrikat  : '.........'

Muster der Dachsteine sind dem Bauherrn, Architekten und der Denkmalschutzbehörde zur Freigabe vorzulegen!
Menge: 8,000 m²

**01.20.33 Rauchabzug Betondachsteindeckung, rot**
*** Bedarfsposition ohne GB
Dachdeckung mit Betondachsteinen mit Mittelwulst und Seitenfalz; Standardausführung.
Deckung : Dachsteindeckung
Dachneigung : 34°
Dachform : Walmdach
Farbe : rotbraun
Oberfläche : glatt, schmutzabweisend
Vorderkante : regelmäßig (RF)
Decklänge : 33 cm
Deckbreite : ca. 30 cm

Angeb. Fabrikat  : '.........'

Muster der Dachsteine sind dem Bauherrn, Architekten und der Denkmalschutzbehörde zur Freigabe vorzulegen!
Menge: 8,000 m²

**01.20.34 Rauchabzug Dachsteindeckung, Grat**
Grat mit Lüftungsfirststein als System, trockene Verlegung,
 inkl. KLammern, Endscheibe, Firstlatte und Haltern
 passend zur Dachdeckung, als Rundfirst, mit Systemelementen und Firststein. Anschluss mit First-Anschlusssteinen in gesonderter Position. Der notwendige Lüftungsquerschnitt muss gewährleistet sein (0,5 ‰ der zugehörigen Dachfläche oder >= 50 cm²/m).
Deckung : Dachsteindeckung
Dachbereich : Grat
Formstein/-ziegel: Firststein

Angeb. Fabrikat  : '.........'
Menge: 8,200 m

**01.20.35 Rauchabzug Betondachsteindeckung, Grat**
*** Bedarfsposition ohne GB
Grat mit Lüftungsfirststein als System, trockene Verlegung,
 inkl. KLammern, Endscheibe, Firstlatte und Haltern
 passend zur Dachdeckung, als Rundfirst, mit Systemelementen und Firststein. Anschluss mit First-Anschlusssteinen in gesonderter Position. Der notwendige Lüftungsquerschnitt muss gewährleistet sein (0,5 ‰ der zugehörigen Dachfläche oder >= 50 cm²/m).
Deckung : Betondachsteindeckung
Dachbereich : Grat
Formstein/-ziegel: Firststein

Angeb. Fabrikat  : '.........'
Menge: 8,200 m

**01.20.36 Rauchabzug Zeltkappe, Ziegeldeckung, 4-achsig**
Zeltdach-Kappe mit 4 Gratabgängen aus Tonziegeln.
Deckung : Ziegeldeckung
Dachneigung :34 °
Formstein/-ziegel : Zeltkappe
Anzahl der Achsen: 4
Farbe : rot wie Hauptposition

Angeb. Fabrikat: '.........'
Menge: 1,000 St

**01.20.37 Rauchabzug Zeltkappe, Betondachstein, 4-achsig**
*** Bedarfsposition ohne GB
Zelt-Kappe mit vier Gratabgängen aus Betondachstein, passend zur Dachdeckung.
Deckung : Dachbetonsteindeckung
Dachneigung : 34
Formstein/-ziegel : Walmkappe
Farbe : rot

Angeb. Fabrikat  : '.........'
Menge: 1,000 St

**01.20.38 Rauchabzug Gratanfänger, Ziegeldeckung**
Gratanfangsziegel als Formziegel, zur Gratabdeckung.
Deckung : Ziegeldeckung
Formstein/-ziegel: Gratanfänger

Angeb. Fabrikat: '.........'
Menge: 4,000 St

**01.20.39 Rauchabzug Gratanfänger, Betondachstein**
*** Bedarfsposition ohne GB
Gratanfangsziegel als Formziegel, zur Gratabdeckung.
als Betondachstein
Formstein/-ziegel : Gratanfänger

Angeb. Fabrikat  : '.........'
Menge: 4,000 St

**01.20.40 Rauchabzug Verklammerung, Dachziegel- oder Dachsteindeckung, K-II (Rdf>=175 N), 1/2**
Dachziegel-/Dachstein-Verklammerung für Deckung mit verformten Schuppen, zur Sicherung gegen Windsog, Klammern korrosionsbeständig. Für geschlossene Deckunterlage.
Deckung : Dachziegel- oder Dachsteindeckung
Dachneigung : 34 °
Firsthöhe : 14 m
Dachform : Walmdach
Klammergruppe : K-II (Rdf>=175 N)
Windlastzone : 2
Menge: 8,000 m²

**01.20.41 Rauchabzug Dachziegel schneiden, beidecken, Grat**
Dachziegel im Bereich von Graten beidseitig beidecken,
inkl. notwendiger Zuschneidearbeiten;
Einspitzer gegen Abrutschen unterlegen und durch Klammerung befestigen.
Aufmaß nach einfacher Länge je m Grat oder Kehle.
Dachbereich: Grat/Kehle
Menge: 8,200 m

**01.20.42 Stundensatz Fachwerker, Dachdecker**
Arbeiten, welche nicht in den Positionen erfasst sind und gegen Nachweis zur Ausführung kommen
Fachwerker
Menge: 5,000 h

**01.20.43 Stundensatz Helfer, Dachdecker**
Arbeiten, welche nicht in den Positionen erfasst sind und gegen Nachweis zur Ausführung kommen
Helfer
Menge: 5,000 h

#### Bereich 01.21 Dachabdichtungsarbeiten

*Hinweis: Hinweis zur vorhandenen Konstruktion*
Wichtiger Hinweis zur Abbruchtechnologie
Bei dem hier zu bearbeitenden, als Dachfläche erscheinenden Bauteil handelt es sich um eine aus geneigt verlegten Stahlbetonhohldielen hergestellten Wetterschale.
Diese ist oberhalb einer massiven und mit einer Mineralwollauflage versehenen Stahlbetondecke angeordnet. Stahlbetondecke und Wetterschalle trennt ein Luftraum.
Siehe hierzu Detail
" Traufpunkt des Dachs über dem Saalzugang"
Es ist sicherzustellen, dass die Mineralwolldämmauflage nicht aufgrund von Witterungseinflüssen durchfeuchten kann.
Aus diesem Grund sind die Abbrucharbeiten täglich nur soweit auszuführen, wie ein wirksamer Witterungsschutz am gleichen Tag hergestellt werden kann.

Sollte der AN für den Transport der Abbruchmaterialien Schuttrutschen verwenden wollen hat der beauftragte Unternehmer mit dem Gerüstbauer die Anbringung der Rutschen im Innenverhältnis einschl. der Finanzierung eventuell erforderlicher Gerüstverstärkungen zu klären.

**01.21.1 Dachabdichtung demontieren, entsorgen, Bitumen, 3-lagig**
Dachabdichtung auf Bitumenbasis, rückstandsfrei demontieren und entsorgen.

Anzahl Lagen : 3
Menge: 132,000 m²

**01.21.2 Zulage Dachabdichtung demontieren, für Wandaufkantungen**
Zulage für Vorposition für den Rückbau der Wandaufkantungen mit Kappleisten incl. der Lisenen
Menge: 72,000 m

**01.21.3 Zulage Dachabdichtung demontieren, für Wandaufkantungen**
Zulage für Vorposition für den erschwerten Rückbau im Bereich
Durchörterung des Brüstungsmauerwerks
Menge: 44,000 m

**01.21.4 Untergrundvorbereitung, Betondecke fräsen**
Untergrundvorbereitung durch Fräsen der Betonfläche vor Aufbringen der Abdichtung. Die Ausführung erfolgt im Kreuzgang. Anfallenden Bauschutt im Anschluss aufnehmen und fachgerecht entsorgen.
Untergrund :  Betondecke
Untergrundvorbereitung: fräsen
Menge: 132,000 m²

**01.21.5 Betondecke reinigen, grobe Verschmutzung**
Untergrund von groben Verschmutzungen wie Bauschutt, Ölrückständen u. ä. trocken reinigen, anfallenden Schmutz aufnehmen und beseitigen.
Untergrund : Betondecke
Arbeitsschritt : reinigen
Art der Verschmutzung : grobe Verschmutzung
Menge: 132,000 m²

**01.21.6 Risse verschließen, Kunstharz, für Abdichtung**
Risse und schadhafte Stellen im Beton-Untergrund des Flachdachs, durch Aufrauen oder Einschneiden vergrößern und entstauben. Kraftbündiger Rissverschluss mit Kunstharz, abgestimmt auf das nachfolgende Abdichtungssystem.
Max. Rissbreite : 0,5 cm
Material : Kunstharz

Angeb. Fabrikat  : '.........'
Menge: 30,000 m

**01.21.7 Voranstrich, bituminös, Beton, Fläche horizontal**
Bituminöser Voranstrich als Haftbrücke auf mineralischen Untergründen, für bituminöse oder bitumenverträgliche Dachabdichtungen. Vollflächiger Auftrag durch Streichen, Rollen oder Spritzen, auf den besenreinen, staubfreien und trockenen Untergrund.
Untergrund : Beton
Voranstrich : Bitumenlösung auf Lösungsmittelbasis
Bauteil : Flachdach

Angeb. Fabrikat  : '.........'
Menge: 132,000 m²

**01.21.8 Voranstrich, bituminös, Höhe aufgehendes Bauteil < 30 cm**
Bitumenvoranstrich als Haftbrücke für bitumenverträgliche Dachabdichtungsbahnen. Vollflächiger Auftrag durch Streichen, Rollen oder Spritzen, auf staubfreien und trockenen Untergrund bei An- und Abschlussbereichen.
Untergrund : Betonaufkantungen, Attika
Voranstrich : Bitumenlösung auf Lösungsmittelbasis
Höhe aufgehendes Bauteil : < 30 cm

Angeb. Fabrikat  : '.........'
Menge: 116,000 m

**01.21.9 Hohlkehle herstellen**
Herstellen einer Hohlkehle aus Mörtel, zwischen Dachdecke und aufgehenden Bauteilen aus Mauerwerk oder Stahlbeton. Der notwendige Voranstrich mit Haftgrund ist einzukalkulieren.
Bauteil : Hohlkehle
Menge: 116,000 m

**01.21.10 Dampfsperre, Bitumenbahn, G 200 S4+AL**
Dampfsperre aus einer Lage Bitumendampfsperrbahn mit einer Aluminium-Polyester Kombinationseinlage mit Glasgewebe, punkt- oder unterbrochen streifenweise schweißen.
Dampfsperre : Bitumenbahn
Untergrund : Beton
Abdichtungsbahn : G 200 S4+AL
Anwendungstyp : DU
sd-Wert : >= 1500 m
Eigenschaftsklasse : E2
Gefälle : >= 2°

Angeb. Fabrikat  : '.........'
Menge: 132,000 m²

**01.21.11 Dampfsperre, G 200 S4+AL, aufgehendes Bauteil, < 50 cm**
Dampfsperre aus einer Lage Bitumenbahn mit einer Aluminium-Polyester Kombinationseinlage und Glasgewebe, an aufgehenden Bauteilen hochführen, punkt- oder unterbrochen streifenweise schweißen.
Dampfsperre : Bitumenbahn
Untergrund : aufgehendes Bauteil
Abdichtungsbahn : G 200 S4+AL
Anwendungstyp : DU
sd-Wert : >= 1500 m
Eigenschaftsklasse : E2
Gefälle : >= 2 %
Höhe aufgehendes Bauteil: 30 cm

Angeb. Fabrikat  : '.........'
Menge: 116,000 m

**01.21.12 Dampfsperre Eckausbildung**
Zulage für die Eckausbildung im Bereich der hochgeführten Dampfsperre an Außen- und Innenecken.
Menge: 56,000 St

**01.21.13 Dachabdichtung, Polymerbitumen-Schweißbahn, PYE-G 200 S4+PYE-PV 200 S5**
Dachabdichtung, zweilagig, aus Polymerbitumen-Schweißbahnen, für erhöhte Anforderungen, Oberlage vollflächig verschweißen.
Bauteil : Flachdach
Untergrund : Dampfsperre auf Betondach
Art der Abdichtung : Dachabdichtung
Material Abdichtung : Polymerbitumen-Schweißbahn
Befestigung : vollflächig verschweißt
Anwendungsklasse : K2
Anzahl der Abdichtungslagen : 2-lagig
Abdichtungsbahn 1. Lage : PYE-G 200 S4
Anwendungstyp 1. Lage : DU
Abdichtungsbahn 2. Lage : PYE-PV 200 S5
Anwendungstyp 2. Lage : DO
Oberflächenschutz : Splitt oder Granulat
Einwirkungsklasse : IA
Eigenschaftsklasse 1. Lage : E1
Eigenschaftsklasse 2. Lage : E1

Angeb. Fabrikat  : '.........'
Menge: 132,000 m²

**01.21.14 Zulage Dachabdichtung Einbau unter Brüstungsmauerwerk**
Zulage für Vorposition für den erschwerten Einbau im Bereich
Durchörterung des Brüstungsmauerwerks
Menge: 44,000 m

**01.21.15 Dachabdichtung, Anschluss an aufgehende Bauteile, min. 15 cm, mechanisch fixiert**
Dachabdichtung mit einer Lage Abdichtungsbahn als obere Lage an aufgehenden Bauteilen hochführen und mit Kappleiste fixieren.
Bauteil : Flachdach
Untergrund : Mauerwerk Glattputz
Abdichtung : Dachabdichtung
Art der Abdichtung : Anschluss an aufgehende Bauteile
Einbauhöhe : min. 15 cm
Material Abdichtung : Bitumenschweißbahn
Befestigung : mechanisch fixiert
Befestigungsmittel : Klemmprofil
Menge: 116,000 m

**01.21.16 Dachabdichtungsanschluss, Durchdringung, FLK, faserarmiert Stützen der Klimageräte**
Dachabdichtungsanschluss an Durchdringung mit faserarmiertem Flüssigkunststoff, ohne Armierungslage.
Bauteil : Flachdach
Art der Abdichtung : Dachabdichtungsanschluss
Abdichtungsanschluss : Durchdringung
Abdichtung : Flüssigkunststoffe
Material Flüssigkunststoff:PMMA/PUR
Material Armierung : Fasern
Mindesttrockenschicht : 2 mm

Angeb. Fabrikat  : '.........'
Menge: 4,000 St

#### Bereich 01.22 Klempnerarbeiten

**01.22.1 Ortgangverblechung, Stahl verzinkt (VSt), 4-fach gekantet, Z 500 mm**
Ortgangverblechung, inkl. Vorstoßblech und Anschluss an Dachaufbau bzw. Deckung, mit Tropfkante.
Bauteil : Ortgangverblechung
Ausführung : mit Tropfkante
Befestigung : mit Vorstoßblechen

Werkstoff : Stahl verzinkt (VSt)
Anzahl Kantungen: 4-fach gekantet
Dicke Werkstoff : mind. 0,60 mm
Zuschnitt : 500 mm
Menge: 48,000 m

**01.22.2 Kehle durchgehend, mit Wasserfalz, Titanzink (Zn), vorb., 3-fach gek. Z 500 mm**
Kehlblech für die Ausbildung einer untergelegten Kehle bei Dachziegel- oder Dachsteindeckungen mit beidseitigem Wasserfalz.

Bauteil  : Kehle durchgehend
Ausführung  : mit Wasserfalz
Werkstoff  : Titanzink (Zn), vorbewittert
Anzahl Kantungen: 3-fach gekantet
Dicke Werkstoff : mind. 0,70 mm
Zuschnitt  : 500 mm
Einbauort  : Hauptkehle
Menge: 96,000 m

**01.22.3 Wandanschluss, Klemmprofil m. Überhangbl., Titanzink (Zn), 125+250 mm**
Zweiteiliger Wandanschluss bestehend aus einem stranggepresstem Klemmprofil (Kappleiste) und einem Überhangblech, dessen obere Kantung in eine vorab geschlitzte Fuge im Putz eingelassen und abgedichtet wird.
Bauteil : Wandanschluss
Ausführung : Klemmprofil mit Überhangblech
Breite Klemmprofil: 125 mm
Zuschnitt : 250 mm
Werkstoff : Titanzink (Zn)
Dicke Werkstoff : mind. 0,70 mm
Anzahl Kantungen : 3
Menge: 24,000 m

**01.22.4 Schornsteinabdeckung, geschwungen, Titanzink (Zn),**
Schornsteinabdeckung (Napoleonhaube) mit Stützenfüßen auf bauseitiger Betonabdeckplatte.
Bauteil : Schornsteinabdeckung (Napoleonhaube)
Untergrund : Betonabdeckplatte
Ausführung : geschwungen
Werkstoff : Titanzink (Zn)
Dicke Werkstoff: 1,0 mm
Abmessung : 400/1100 mm

Angeb. Fabrikat  : '.........'
Menge: 1,000 St

**01.22.5 Schornsteinabdeckung, geschwungen, Titanzink (Zn),**
Schornsteinabdeckung (Napoleonhaube) mit Stützenfüßen auf bauseitiger Betonabdeckplatte.
Bauteil : Schornsteinabdeckung (Napoleonhaube)
Untergrund : Betonabdeckplatte
Ausführung : geschwungen
Werkstoff : Titanzink (Zn)
Dicke Werkstoff: 1,0 mm
Abmessung : 1280/2850 mm

Angeb. Fabrikat  : '.........'
Menge: 1,000 St

**01.22.6 Hängerinne, halbrund, Titanzink (Zn), 400 mm**
Dachrinne als Hängedachrinne im Gefälle, mit Rinnenhaltern und Dachrinnenverbindern an der Traufe montiert.
Bauteil : Hängerinne
Rinnenform : halbrund
Werkstoff : Titanzink (Zn)
Rinnenhalter : Stahl verzinkt, HA
Wulstdurchmesser : Klasse X
Dicke Werkstoff : mind. 0,80 mm
Nenngröße Dachrinne : 400 mm
Menge: 275,000 m

**01.22.7 Rinneneinlaufblech, Titanzink (Zn), 3-fach gekantet, Z 333 mm**
Traufblech als Übergang von der Dachdeckung zur Dachrinne, um anfallendes Oberflächenwasser abzuleiten.
Bauteil : Rinneneinlaufblech
Werkstoff : Titanzink (Zn)
Anzahl Kantungen: 3-fach gekantet
Dicke Werkstoff : mind. 0,70 mm
Zuschnitt : 333 mm
Einbauort : Traufe
Menge: 275,000 m

**01.22.8 Vogel-, Insektenschutz, Titanzink (Zn), Lüftungsband, 150 mm**
Lüftungsstreifen zum Schutz gegen Flugschnee, Insekten- und Vogeleinflug, inkl. Befestigung an der Holzkonstruktion der Traufe mit Breitkopfstiften.
Bauteil : Vogel-, Insektenschutz
Werkstoff : Titanzink (Zn)
Ausführung : Lüftungsband
Breite : 150 mm
Einbauort : Traufe
Menge: 231,000 m

**01.22.9 Bewegungsausgleich, Hängerinne, Schiebenaht-Formt., Titanzink (Zn), 333 mm**
Bewegungsausgleich für halbrunde oder rechteckige Hängedachrinne als Schiebenahtelement, am Hochpunkt Verbindung durch Weichlöten.
Bauteil : Rinnenbewegungsausgleich
Ausführung : Schiebenaht-Formteil
Werkstoff : Titanzink (Zn)
Nahtausbildung : weichlöten
Nenngröße Dachrinne: 333 mm
Einbauort : Hängerinne
Menge: 16,000 St

**01.22.10 Dachrinnenwinkel, halbrund, Titanzink (Zn), 400 mm**
Dachrinnenwinkel als Außen- bzw. Innenwinkel passend zu Hängedachrinnen.
Bauteil : Dachrinnenwinkel
Winkel : 90°
Rinnenform : halbrund
Werkstoff : Titanzink (Zn)
Dicke Werkstoff : mind. 0,80 mm
Nenngröße Dachrinne: 400 mm
Menge: 16,000 St

**01.22.11 Wasserfangkasten mit Ablauf, Titanzink (Zn), DN 100**
Rinnenkessel/Wasserfangkasten, mit Ablaufstutzen passend zum Fallrohr, für den Anschluss einer Attikaentwässerung oder einer Dachrinne, oberer Rand verstärkt.
Bauteil : Wasserfangkasten (Rinnenkessel) mit Ablauf
Werkstoff : Titanzink (Zn)

Nenngröße Ablauf : DN 120
Menge: 18,000 Stk

**01.22.12 Fallrohr, kreisförmig, Titanzink (Zn), DN 120**
Fallrohr für Dachentwässerungsanlagen und Dachrinnen, inkl. aller Zubehör- und Befestigungsteile.
Untergrund : Mauerwerk, geputzt
Bauteil : Fallrohr
Form : kreisförmig
Ausführung : Muffe einseitig
Befestigung : Rohrschellen mit doppeltem Scharnier
Nahtüberlappung : Klasse X
Werkstoff : Titanzink (Zn)
Dicke Werkstoff  : mind. 0,7 mm
Nenngröße  : DN 120
Menge: 140,700 m

**01.22.13 Schwanenhals, Bögen m. Rohrzwischenst., kreisf., Titanzink (Zn),**
Fallrohrbogen rund, als Doppelbogen, für die Verbindung zwischen Dachrinne und Fallrohr.
Bauteil : Schwanenhals
Form : kreisförmig
Ausführung : 2 Bögen mit Rohrzwischenstück

Ausladung : 65 cm
Werkstoff : Titanzink (Zn), vorbewittert
Dicke Werkstoff : mind. 0,65 mm
Nenngröße : wie Fallrohr
Menge: 18,000 St

**01.22.14 Fallrohrbogen, einfach, kreisförmig, Titanzink (Zn), DN 120**
Fallrohrbogen, einfach, rund,
für Fallrohrversatz im Bereich der Sockelverkleidung
Bauteil : Fallrohrbogen
Form : kreisförmig
Ausführung : einfach
Werkstoff : Titanzink (Zn)
Dicke Werkstoff : mind. 0,70 mm
Nenngröße : DN 120
Menge: 36,000 St

**01.22.15 Fallrohrbogen, einfach, kreisförmig, Titanzink (Zn), DN 120**
Fallrohrbogen, einfach, rund,
als Freiendlauf auf Umlauf/Balkon
Bauteil : Fallrohrbogen
Form : kreisförmig
Ausführung : einfach
Werkstoff : Titanzink (Zn)
Dicke Werkstoff : mind. 0,70 mm
Nenngröße : DN 120
Menge: 4,000 St

**01.22.16 Standrohrkappe, Titanzink (Zn), DN 120**
Standrohrkappe, als Verbindung und Übergang der Regenfallrohre zu den Standrohren.
Bauteil : Standrohrkappe
Werkstoff : Titanzink (Zn)
Nenngröße : DN 120
Menge: 14,000 St

**01.22.17 Standrohr, mit Reinigungsöffnung, Stahl verzinkt (VSt), DN 120, l=1500 cm**
Standrohr mit Reinigungsöffnung als stoßsicherer Übergang zwischen Fallleitung und Entwässerungskanal, einschl. Befestigung mit Standrohrschellen und dem Anschließen an die erdverlegte Leitung.
Untergrund : scharrierte Werksteinplatten auf Mauerwerk
Bauteil : Standrohr
Ausführung : mit Reinigungsöffnung
Werkstoff : Stahl verzinkt (VSt)
Länge Rohr : 150 cm
Nenngröße : DN 120
Menge: 14,000 St

**01.22.18 Erstbeschichtung, Stahl verzinkt, Naturharzlack, Netzmittelwäsche, Außenbereich**
Erstbeschichtung, auf verzinkten Metallteilen im Außenbereich, mit Naturharzlack, einschl. Reinigen des Untergrundes mit ammoniakalischer Netzmittelwäsche, bestehend aus einer Grund-, Zwischen- und Schlussbeschichtung.
Beschichtungsart : Erstbeschichtung
Werkstoff/Ausführung : Stahl verzinkt
Schlussbeschichtungsstoff : Naturharzlack
Untergrundvorbereitung : Netzmittelwäsche ammoniakalisch
Glanzgrad : .....
Deckvermögen : deckend
Farbton : .....
Einbauort : Außenbereich
Bauteil : .....
Angeb. Fabrikat : .....
Menge: 0,000 m²

**01.22.19 Beschichtung, Rinne und Einhangblech**
Beschichtung als Schutz gegen Bitumenkorrosion, für Dachrinne und Formstücke; inkl. Vorbehandlung.
Beschichtungsmaterial : .....
Zuschnitt : .....
Anzahl d. Schichten : 2 Stück
Verbrauch : ca. 0,30 l/m²
Farbe : .....
Einbauort : Rinne und Einhangblech
Angeb. Fabrikat : .....
Menge: 0,000 m²

**01.22.20 Schneefanggitter mit Stützen, Stahl, verzinkt, 30 cm**
Schneefanggitter mit gekröpften Schneefangstützen.
Bauteil : Schneefanggitter mit Stützen
Material : Stahl, verzinkt
Abstand Stützen :1 m
Höhe Gitter : 30 cm

Angeb. Fabrikat  : '.........'
Menge: 191,000 m

**01.22.21 Taubenabwehr, Edelstahldraht, Dornen, dreireihig, 100 mm**
Taubenabwehr aus Edelstahldraht zum Schutz auf Gesims- oder Attikaabdeckung montieren.
Bauteil : Taubenabwehr
Werkstoff : Edelstahldraht
Ausführung : Dornen, dreireihig
Länge Dorn : 100 mm
Dicke : 2 mm
Einbauort : Gesims- oder Attikaabdeckung

Angeb. Fabrikat  : '.........'
Menge: 180,000 m

**01.22.22 Standrost, Stahl, verzinkt, <1500 mm, mit Haltebügel**
Standrost für Schornsteinfeger, bestehend aus Standsteinen, Haltebügeln und Standsicherheitsrost.
Dachlatten in den Bereichen verstärken
Bauteil : Standrost
Ausführung : mit Haltebügel
Deckung : Dachbetonstein
Dachneigung : 34°
Typ Standfläche : A
Klasse : K1
Material : Stahl, verzinkt
Länge : < 1500 mm
Breite : 300 mm

Angeb. Fabrikat  : '.........'
Menge: 2,000 St

**01.22.23 Standrost, Stahl, verzinkt, 1000 mm, mit Haltebügel**
Standrost für Schornsteinfeger, bestehend aus Standsteinen, Haltebügeln und Standsicherheitsrost.
Dachlatten in den Bereichen verstärken
Bauteil : Standrost
Ausführung : mit Haltebügel
Deckung : Dachbetonstein
Dachneigung : 34°
Typ Standfläche :
Material : Stahl, verzinkt
Länge : 1000 mm
Breite : 300 mm

Angeb. Fabrikat  : '.........'
Menge: 7,000 St

**01.22.24 Sicherheitsdachhaken, Stahl, verzinkt, Typ B**
Sicherheitsdachhaken aus Stahl, verzinkt, geeignet auch als Anschlagpunkt für Sicherheitsausrüstung, inkl. Befestigungssystem und Anpassungsarbeiten in der Dachhaut.
Bauteil : Sicherheitsdachhaken
Ausführung : Typ B
Deckung : Dachbetonstein
Dachneigung : 34°
Material : Stahl, verzinkt

Angeb. Fabrikat  : '.........'
Menge: 40,000 St

**01.22.25 Dachleiter, Aluminium,**
Dachleiter aus Aluminium mit 18 Sprossen in gewölbter Form
Sprossen mit Einkerbungen für die Befestigung des Sicherheitsdachhakens.
Bauteil : Dachleiter
Material : Aluminium
Oberfläche : pulverbeschichtet
Länge : ca. 4,5 m (vor Ort zu prüfen)

Angeb. Fabrikat  : '.........'
Menge: 3,000 St

**01.22.26 Fensterbankabdeckung, Titanzinkblech (Zn), Z 500 mm, außen**
*** Bedarfsposition ohne GB
Fensterbankabdeckung inkl. aller Anschlüsse, Falze, Ausschnitte und Abkantungen sowie elastische Verfugung an Fenster und Mauerwerk.
Bauteil : Fensterbankabdeckung
Untergrund : Betonwerkstein
Werkstoff : Titanzinkblech (Zn)
Dicke Werkstoff : mind. 0,70 mm
Gefälle : >= 5°
Art d. Befestigung : Kaltklebemasse auf Bitumenbasis
Ausführung : mit Antidröhnstreifen (Bitumendämpfungsfolie)
Ausführung seitl. Kantung :auf Außenputz
Tropfkante : 3 cm
Anschraubkante : ca. 2 cm
Einzellänge :ca. 1,45 m
Zuschnitt : 500 mm
Einbauort : Außenseite
Menge: 165,000 m

**01.22.27 Gesimsabdeckung, Titanzinkblech (Zn),außen**
*** Bedarfsposition ohne GB
Fensterbankabdeckung inkl. aller Anschlüsse, Falze, Ausschnitte und Abkantungen sowie elastische Verfugung an Fenster und Mauerwerk.
Bauteil : Gesims
Untergrund : Putz, Werkstein
Werkstoff : Titanzinkblech (Zn)
Dicke Werkstoff : mind. 0,70 mm
Gefälle : >= 5°
Art d. Befestigung : Kaltklebemasse auf Bitumenbasis
Ausführung : mit Antidröhnstreifen (Bitumendämpfungsfolie)
Tropfkante : ca. 3 cm
Anschraubkante : ca. 2 cm
Zuschnitt : 500 mm
Einbauort : Außenseite
Menge: 180,000 m

**01.22.28 Brüstungsabdeckung, Titanzink (Zn), Z 400 mm**
Balkonbrüstungselement aus Beton (Dachprofil, beidseitig Gefälle) verblechen,
vierfach gekantet,  inkl. aller Befestigungen.
Bauteil : Brüstungsabdeckung
Untergrund : Beton
Anzahl Kantungen: 4-fach gekantet
Werkstoff : Titanzink (Zn)
Dicke Werkstoff : 0,8 mm
Zuschnitt : 400 mm
Einbauort : Balkonbrüstung
auf beiden Umgängen (Balkon) jeweils 7 Stück ca. 2,80 m lange Felder zwischen den gemauerten Pfeilern
Menge: 40,000 m

**01.22.29 Abdeckung Brüstungspfeiler Titanzink (Zn), Z 700 mm**
Abdeck/Dachprofil aus Beton der gemauerten Brüstungspfeiler  (Dachprofil, beidseitig Gefälle) verblechen,
vierfach gekantet,  inkl. aller Befestigungen.
Bauteil : Pfeilerabdeckung
Untergrund : Beton
Anzahl Kantungen :4-fach gekantet
Werkstoff : Titanzink (Zn)
Dicke Werkstoff : 0,8 mm
Zuschnitt : 700 mm
Einbauort : Balkonpfeiler
auf beiden Umgängen (Balkon) jeweils 6 Stück Pfeiler mit einem Querschnitt von 50 x 30 cm
Die Ausführung hat nach Vorgabe des Architekten zu erfolgen.
Menge: 12,000 St

**01.22.30 Brüstungsabdeckung, Eckausbildung, Doppelstehfalz, Balkonbrüstung**
Ausbildung von Innen- und Außenecken bei Abdeckblechen auf Balkonbrüstungen.
Bauteil : Brüstungsabdeckung, Eckausbildung
Anzahl Kantungen : 4-fach gekantet
Einbauort : Balkonbrüstung
Menge: 48,000 St

**01.22.31 Hängerinne, halbrund, erneuern, Titanzink (Zn), 333 mm**
Hängerinne, aus Titan-Zinkblech, im gleichen Material wie folgt erneuern:
- alte Rinnen inkl. Rinnenhaken und Traufblech entfernen und entsorgen
- neue Rinne, inkl. Rinnenhaken und Rinneneinhang
- Anschlüsse an die Fallrohre
Bauteil : Hängerinne
Rinnenform : halbrund
Maßnahme : erneuern
Werkstoff : Titanzink (Zn)
Rinnenhalter : Stahl verzinkt, LA
Wulstdurchmesser : Klasse X
Dicke Werkstoff : mind. 0,70 mm
Nenngröße Dachrinne : 333 mm
Menge: 44,000 m

**01.22.32 Abdeckung Schornstein geschlossen über R. 305 Titanzink (Zn),**
Abdeck/Dachprofil der Betonabdeckung Schornstein ü. R. 305  (Zeltdachprofil, vierseitig Gefälle) verblechen,
inkl. aller Befestigungen.
Bauteil : Schornsteinabdeckung
Untergrund : Beton
Werkstoff : Titanzink (Zn)
Dicke Werkstoff : 0,8 mm
Grundfläche Schornsteinabdeckung: 1600 x 1400 mm

Die Ausführung hat nach Vorgabe des Architekten zu erfolgen.
Menge: 1,000 St

**01.22.33 Zulage Eckausbildung, Schornsteinabdeckung**
Zulage für Ausbildung von Außenecken bei Abdeckblechen
Menge: 4,000 St

**01.22.34 Aufzug, Schachtentrauchung**
*** Bedarfsposition ohne GB
hochwertiges thermisches NRWG, thermisch isoliert mit geometrisch freier Ableitungsfläche von 0,1 m²,
aus Aluminiumblech, beidseitig 25 mm Isolierung aus PU, Sockel beidseitig 25mm GFK- Schicht,
Lamellenhut 0,8 mm verzinktes Stahlblech,
integrierter Insektenschutz über die gesamte Lüftungsfläche
Sockelbreite  : 810*810 mm
Lüftungshaube Abmessung : 590*630 mm
maximale Rohbauöffnung : 450*450 mm
Höhe Lüftungssockel  : 500 mm
Höhe Lamellemhut  : 332
u-Wert  : 0,41 W/m²K
Gesamthöhe  : 789 mm
Gewicht  : 39 kg
Gleichstrommotor  : 24VDC
Laufzeit  : 4s
Schallleistungspegel  : 25dB

Elektroanschluß über Kabel SHIF 2*0,75 mm
(Leistung Elektrogewerk)
Zugangsmöglichkeit für Wartung und Motoraustausch des Verschlußelementes

Angeb. Fabrikat  : '.........'
Menge: 1,000 St

### Titel 02 Trafohäuschen

**02.1 Dachdeckung, Betonsteine, entfernen**
Dachdeckung aus Betonsteinen entfernen, Bauschutt entsorgen.
Das Gerüst ist bauseits vorhanden.
Firsthöhe : ca. 7,00
Menge: 80,000 m²

**02.2 First-/Gratsteine entfernen**
Betondachsteine als First- oder Gratsteine entfernen; Bauschutt entsorgen.
Menge: 24,000 m

**02.3 Dachlattung entfernen**
Dachlattung entfernen und entsorgen.
Lattenweite : 320 - 340 mm
Lattenquerschnitt : 40/60 mm
Menge: 80,000 m²

**02.4 Ortgang-/Traufbrett entfernen**
Ortgang- oder Traufbrett entfernen und entsorgen.
Brettbreite : ca. 120 - 240 mm
Menge: 32,000 m

**02.5 Unterspannbahn entfernen, entsorgen**
Alte Unterspannbahn entfernen und als Bauschutt/Sondermüll entsorgen.
Menge: 80,000 m²

**02.6 Dachrinne vorgehängt, halbrund, demontieren, entsorgen**
Dachrinne vorgehängt, halbrund, einschl. der Rinnenhaken, vollständig demontieren und entsorgen.
Das Gerüst wird bauseits gestellt.
Bauteil : Dachrinne vorgehängt
Form d. Dachrinne : halbrund
Maßnahme : demontieren, entsorgen
Nenngröße : 333
Menge: 32,000 m

**02.7 Fallrohr, rund, demontieren, entsorgen, DN 100**
Fallrohr der Dachentwässerung, einschl. der Rohrschellen und Rohrverbindungen zu den Dachrinnen, incl. Freiendlauf vollständig demontieren und entsorgen. Das Gerüst wird bauseits gestellt.
Bauteil : Fallrohr
Form : rund
Maßnahme : demontieren, entsorgen
Nenngröße : bis DN 100
Menge: 9,000 m

**02.8 Unterspannung, PE, sd< 0,02, geklebt, Klasse 5 mit Nageldichtband, UV. beständig**
Unterspannung für belüftete Dächer, einlagig, aus diffusionsoffener, reißfester Kunststofffolie. Verlegung über den Sparren, Stöße verklebt.
Deckung : Unterspannung
Material : PE-Folie
Baustoffklasse : B2
sd-Wert : < 0,02 m
Qualitätsklasse : USB-A
Anforderungsklasse : 5
Widerstand gegen Wasserdurchgang: W1

Angeb. Fabrikat  : '.........'
Menge: 80,000 m²

**02.9 Unterspannstreifen, First/Grat**
Unterspannung in Streifen an First, Kehle oder Grat, einlagig, aus mehrlagigem, reißfesten Polypropylenvlies, als Luftdichtheitsschicht; Streifen mit Selbstkleberand mit Flächenunterspannung verbunden.
Baustoffklasse : B2
sd-Wert : 0,40 m
Qualitätsklasse : USB-A
Anforderungsklasse : 6
Widerstand gegen Wasserdurchgang: W1
Zuschnitt : 600 mm

Angeb. Fabrikat  : '.........'
Menge: 24,000 m

**02.10 Konterlattung, Dach, 30/50 mm, Holzunterkonstruktion**
Konterlattung aus ungehobelten Latten aus Nadelholz auf vorhandene Dachkonstruktion, inkl. Höhenausgleich bis 10 mm.
Breite Konterlatte: 50 mm
Höhe Konterlatte : 30 mm
Sortierklasse : S 10
Menge: 80,000 m²

**02.11 Nageldichtband, für Konterlattung**
Nageldichtband unter Konterlattung für Ausbildung eines regensicheren oder wasserdichten Unterdaches.
Breite Latten : bis 60 mm
Breite : ca. 50 mm
Dicke : ca. 3 mm
Menge: 101,250 m

**02.12 Traufbohle, konisch, 30-60 mm**
Traufbohle aus Nadelholz, konischer Querschnitt, parallel besäumt, als Abschluss am Sparrenfußpunkt durchgehend an den Sparrenköpfen befestigt.
Holzart : Fichte/Tanne/Kiefer
Holzfeuchte : trocken (<= 20%)
Sortierklasse : S 10
Breite : 120-160 mm
Dicke : 30-60 mm
Menge: 32,000 m

**02.13 Dachlattung, 30/50 mm, Lattenabstand 320-340mm,Dachziegel- oder Dachsteindeckung**
Dachlattung mit ungehobelten Latten aus Nadelholz auf vorhandene Dachkonstruktion, inkl. Höhenausgleich bis 10 mm.
Sortierklasse : S 10
Breite Latten : 60 mm
Höhe Latten : 40 mm
Abstand Lattung : 320-340 mm
Deckung : Dachziegel- oder Dachsteindeckung
Menge: 80,000 m²

**02.14 First- und Gratlatte erneuern**
neue First- und Gratlattung inkl. aller Anschlüsse und Verbindungsmittel aufbringen
Querschnitt : 40/60 mm
Holzart : Fichte / Kiefer
Sortierklasse : S 10
Menge: 24,000 m

**02.15 Hängerinne, halbrund, Titanzink (Zn), 333 mm**
Dachrinne als Hängedachrinne im Gefälle, mit Rinnenhaltern und Dachrinnenverbindern an der Traufe montiert.
Bauteil : Hängerinne
Rinnenform : halbrund
Werkstoff : Titanzink (Zn)
Rinnenhalter : Stahl verzinkt, LA
Wulstdurchmesser : Klasse X
Dicke Werkstoff : mind. 0,70 mm
Nenngröße Dachrinne: 333 mm
Menge: 32,000 m

**02.16 Dachrinnenwinkel, halbrund, Titanzink (Zn), 333 mm**
Dachrinnenwinkel als Außenwinkel passend zu Hängedachrinnen.
Bauteil : Dachrinnenwinkel
Winkel : 90°
Rinnenform : halbrund
Werkstoff : Titanzink (Zn)
Dicke Werkstoff : mind. 0,70 mm
Nenngröße Dachrinne: 333 mm
Menge: 4,000 St

**02.17 Einhangstutzen, gerade, konisch, rund, Titanzink (Zn), DN 100, 333 mm**
Rinneneinhangstutzen für vorgehängte Dachrinnen.
Bauteil : Rinneneinhangstutzen
Form d. Dachrinne : halbrund

Ausführung : gerade, konisch, rund
Werkstoff : Titanzink (Zn)
Nenngröße Fallrohr : DN 100
Nenngröße Dachrinne: 333 mm
Menge: 2,000 St

**02.18 Fallrohr, kreisförmig, Titanzink (Zn), DN 100**
Fallrohr für Dachentwässerungsanlagen und Dachrinnen, inkl. aller Zubehör- und Befestigungsteile.
Untergrund : Mauerwerk
Bauteil : Fallrohr
Form : kreisförmig
Ausführung : Muffe einseitig
Befestigung : Rohrschellen mit doppeltem Scharnier
Werkstoff : Titanzink (Zn)
Dicke Werkstoff : mind. 0,65 mm
Nenngröße : DN 100
Menge: 8,600 m

**02.19 Fallrohrbogen, einfach, kreisförmig, Titanzink (Zn), DN 100**
Fallrohrbogen, einfach, rund, als Freiendlauf.
Bauteil : Fallrohrbogen
Form : kreisförmig
Ausführung : einfach

Werkstoff : Titanzink (Zn)
Dicke Werkstoff : mind. 0,65 mm
Nenngröße : DN 100
Menge: 2,000 St

**02.20 Fallrohrbogen, doppelt, kreisförmig, Titanzink (Zn), DN 100**
Fallrohrbogen rund, als Doppelbogen, für die Verbindung zwischen Dachrinne und Fallrohr.
Bauteil : Schwanenhals
Form : kreisförmig
Ausführung : 2 Bögen mit Rohrzwischenstück

Ausladung : 30 cm
Werkstoff : Titanzink (Zn)
Dicke Werkstoff : mind. 0,65 mm
Nenngröße : DN 100
Menge: 2,000 St

**02.21 Ziegeldeckung, Flachdachpfannen-Deckung, naturrot**
Dachdeckung mit Flachdachpfannen als Tonziegel.
Deckung : Flachdachpfannen-Deckung
Dachneigung : 34°
Farbe : naturrot
Frostwiderstand : B

Angeb. Fabrikat  : '.........'

Muster der Dachziegel sind dem Bauherrn, Architekten und der Denkmalschutzbehörde zur Freigabe vorzulegen!
Menge: 80,000 m²

**02.22 Betondachsteindeckung, rot**
*** Bedarfsposition ohne GB
Dachdeckung mit Betondachsteinen mit Mittelwulst und Seitenfalz; Standardausführung.
Deckung : Dachsteindeckung
Dachneigung : 34°
Dachform : Walmdach
Farbe : rotbraun
Oberfläche : glatt, schmutzabweisend
Vorderkante : regelmäßig (RF)
Decklänge : 33 cm
Deckbreite : ca. 30 cm

Angeb. Fabrikat  : '.........'

Muster der Dachsteine sind dem Bauherrn, Architekten und der Denkmalschutzbehörde zur Freigabe vorzulegen!
Menge: 80,000 m²

**02.23 First, Dachsteindeckung, Lüftungsfirstsystem,**
First mit Lüftungsfirststein als System, trockene Verlegung,
inkl. KLammern, Endscheibe, Firstlatte und Haltern
passend zur Dachdeckung, als Rundfirst, mit Systemelementen und Firststein. Anschluss mit First-Anschlusssteinen in gesonderter Position. Der notwendige Lüftungsquerschnitt muss gewährleistet sein (0,5 ‰ der zugehörigen Dachfläche oder >= 50 cm²/m).
Deckung : Dachsteindeckung
Dachbereich : First
Formstein/-ziegel: Firststein

Angeb. Fabrikat  : '.........'
Menge: 2,500 m

**02.24 Dachsteindeckung, Grat**
Grat mit Lüftungsfirststein als System, trockene Verlegung,
inkl. KLammern, Endscheibe, Firstlatte und Haltern
passend zur Dachdeckung, als Rundfirst, mit Systemelementen und Firststein. Anschluss mit First-Anschlusssteinen in gesonderter Position. Der notwendige Lüftungsquerschnitt muss gewährleistet sein (0,5 ‰ der zugehörigen Dachfläche oder >= 50 cm²/m).
Deckung : Dachsteindeckung
Dachbereich : Grat
Formstein/-ziegel: Firststein

Angeb. Fabrikat  :  . '.........'
Menge: 21,500 m

**02.25 Walmkappe, Ziegeldeckung, 3-achsig**
Walm-Kappe mit Firstanschluss und zwei Gratabgängen aus Tonziegeln, passend zur Dachdeckung.
Deckung : Ziegeldeckung
Dachneigung : 34
Formstein/-ziegel : Walmkappe
Anzahl der Achsen: 3
Farbe : rot

Angeb. Fabrikat  : '.........'
Menge: 2,000 St

**02.26 Gratanfänger, Ziegeldeckung**
Gratanfangsziegel als Formziegel, zur Gratabdeckung.
Deckung : Ziegeldeckung
Formstein/-ziegel: Gratanfänger

Angeb. Fabrikat  : '.........'
Menge: 4,000 St

**02.27 Verklammerung, Dachziegel- oder Dachsteindeckung, K-II (Rdf>=175 N), 1/2**
Dachziegel-/Dachstein-Verklammerung für Deckung mit verformten Schuppen, zur Sicherung gegen Windsog, Klammern korrosionsbeständig. Für geschlossene Deckunterlage.
Deckung : Dachziegel- oder Dachsteindeckung
Dachneigung : 34°
Dachform : Walmdach
Klammergruppe : K-II (Rdf>=175 N)
Windlastzone : 2
Menge: 80,000 m²

**02.28 Dachziegel schneiden, beidecken, Grat/Kehle**
Dachziegel im Bereich von Graten und Kehlen beidseitig beidecken, inkl. notwendiger Zuschneidearbeiten; Einspitzer gegen Abrutschen unterlegen und durch Klammerung befestigen. Aufmaß nach einfacher Länge je m Grat oder Kehle.
Dachbereich: Grat/Kehle
Menge: 21,500 m

**02.29 Stundensatz Fachwerker, Dachdecker**
Arbeiten, welche nicht in den Positionen erfasst sind und gegen Nachweis zur Ausführung kommen
Fachwerker
Menge: 1,000 h

**02.30 Stundensatz Helfer, Dachdecker**
Arbeiten, welche nicht in den Positionen erfasst sind und gegen Nachweis zur Ausführung kommen
Helfer
Menge: 1,000 h
